# Kit portero electrónico dos viviendas, modelo City, referencia 4862 de Fermax. 4+N 2 línea (teléfono Loft) - de Fermax

- Propiedad del archivo: CONSTRUNARIO
- Formato: FIEBDC-3/2012
- Programa: Construnario Versión 3.51
- Fecha de los precios: 08/01/2024
- Divisa: EUR

**FMX04862** u Kit portero electrónico dos viviendas, modelo City, referencia 4862 de Fermax. 4+N 2 línea (teléfono Loft) - de Fermax
Kit PORTERO de 2 viviendas. Instalación: 4+N (1 hilo por vivienda). Los kits de portero para edificios incluyen todo el material necesario para una instalación completa y un funcionamiento inmediato: placa de calle y caja de empotrar, alimentador DIN 12Vac/1,5A (ref.4800) y 2 teléfonos LOFT. ESPECIFICACIONES TÉCNICAS Incluye 4846. Placa CITYLINE 4+N 1AP201 y caja empotrar (Caja de empotrar incluida ref.8948). Placa de calle S1: 130(H)x128(V)mm. Caja de empotrar S1: 115(H)x114(V)x45(P)mm. 3393. Teléfono LOFT BASIC 4+N (2 uds). 4802. Alimentador 12Vac/1A. DIN4. AMPLIACIONES Y ACCESORIOS DE LOS KITS: • 2º Acceso: Solicitar la referencia de la placa incluida en el kit y su caja de empotrar+cambiador de audio (ref.8811) + distribuidor de tensión (ref.8809). • Ampliación en viviendas sin alimentación extra: 3 teléfonos (ref.3393). • Abrepuertas recomendado: Abrepuertas 450N-S(ref.3071). Funcionamiento normal y escudo corto. 12Vac. Código EAN: 8424299048628
