# KNX 2E2S-K ACTUADOR ON/OFF 2E 2S 16A - de Fermax

- Propiedade do arquivo: CONSTRUNARIO
- Formato: FIEBDC-3/2012
- Programa: Construnario VersiĆ³n 3.51
- Data dos prezos: 08/01/2024
- Divisa: EUR

**FMX06653** u KNX 2E2S-K ACTUADOR ON/OFF 2E 2S 16A - de Fermax
KNX 2E2S-K ACTUADOR ON/OFF 2E 2S 16A
