# Placa serie Marine Elite VDS, referencia 31727 de Fermax - de Fermax

- Propiedad del archivo: CONSTRUNARIO
- Formato: FIEBDC-3/2012
- Programa: Construnario Versión 3.51
- Fecha de los precios: 08/01/2024
- Divisa: EUR

**FMX31727** u Placa serie Marine Elite VDS, referencia 31727 de Fermax - de Fermax
Placa serie Marine Elite VDS, referencia 31727 de Fermax IP54 IK09 Tecnología: VDS Peso: 1,997 kg Medidas del producto embalado: 25,5x16,5x8 cm Precio a consultar Código EAN: 8424299317274
