# Placa modelo CityLine, referencia 40002 de Fermax. S1 AP201 Duox Plus - de Fermax

- Propiedad del archivo: CONSTRUNARIO
- Formato: FIEBDC-3/2012
- Programa: Construnario Versión 3.51
- Fecha de los precios: 08/01/2024
- Divisa: EUR

**FMX40002** u Placa modelo CityLine, referencia 40002 de Fermax. S1 AP201 Duox Plus - de Fermax
Placa modelo CityLine, referencia 40002 de Fermax. S1 AP201 Duox Plus Tecnología: DUOX Peso: 0,642 kg Medidas del producto embalado: 7,3x14,8x13,8 cm Código EAN: 8424299400020
