# Mecanismo universal, referencia 67500 de Fermax. 990N CTC 10-24V MAX - de Fermax

- Propiedad del archivo: CONSTRUNARIO
- Formato: FIEBDC-3/2012
- Programa: Construnario Versión 3.51
- Fecha de los precios: 08/01/2024
- Divisa: EUR

**FMX67500** u Mecanismo universal, referencia 67500 de Fermax. 990N CTC 10-24V MAX - de Fermax
Precio: 56.00
MOD.450 Mecanismo eléctrico UNIVERSAL modelo MOD.450, cuyas dimensiones son: -75(V)mmx21(H)mm Empotrable en marcos de madera o metal. Su pequeño tamaño permite cambiar de mano sin tener que agrandar el agujero donde se aloja el abrepuertas.
Incluye: El MECANISMO eléctrico es un dispositivo que se instala en el marco de la puerta para controlar su apertura desde un lugar remoto mediante un dispositivo eléctrico. En una instalación de portero electrónico es posible activar el mecanismo de la entrada al edificio y permitir el acceso de la visita desde el teléfono o monitor de la vivienda al presionar el botón ´llave´ de abrepuertas. Un abrepuertas está compuesto por un mecanismo eléctrico y una armadura o funda dependiendo si es de empotrar o superficie. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N_NORMAL_MULTIVOLTAJE 10-24Vac/dc: • N (Funcionamiento Normal y activación a 10-24 Vac/dc): el abrepuertas se desbloquea durante el tiempo que se le aplica una tensión de 10-24 Vac/dc. MAX PESTILLO AJUSTABLE: El abrepuertas incluye un pestillo ajustable, permitiendo un ajuste exacto entre el pestillo y el resbalón de la cerradura, con un margen de 4mm. Permite que la hoja de la puerta no presione el pestillo del abrepuertas. ESPECIFICACIONES TÉCNICAS Consumos: N, A 12Vac: 980mA N-412 12Vdc: 400mA. N-512 12Vdc: 200mA. Consumo: N_MULTIVOLTAJE 10-24V: 12Vac:250mA, 12Vdc:280mA, 24Vac: 500mA, 24Vdc:560mA Dimensiones: 66(V) x 16(H) x 25,5(P)mm. Regulación MAX: 2mm Fuerza de retención: 330Kg-f/3230N Temperatura: -15ºC hasta +40ºC Ciclos testados: 400.000 Código EAN: 8424299675008
