# Monitor serie Veo-XL, referencia 9468 de Fermax. 7" Duox Plus - de Fermax

- Propiedad del archivo: CONSTRUNARIO
- Formato: FIEBDC-3/2012
- Programa: Construnario Versión 3.51
- Fecha de los precios: 08/01/2024
- Divisa: EUR

**FMX9468** u Monitor serie Veo-XL, referencia 9468 de Fermax. 7" Duox Plus - de Fermax
Precio: 280.00
Monitor serie Veo-XL, referencia 9468 de Fermax. 7" Duox Plus CARACTERÍSTICAS GENERALES Tecnología: DUOX PLUS (full digital 2 hilos no polarizados) Sistema Audio/Video: Audio/Video Color Montaje: En superficie (solicitar aparte conector ref. 9447) Soporte de sobremesa: Sí (ref. 9420) Comunicación manos libres: Sí Comunicación opcional Pulsar-para-hablar (Press-to-talk): Sí Bucle inductivo: No (solicitar monitor ref. 9478 con bucle inductivo) Dimensiones de la pantalla: 7” (Panorámica 16:9) Resolución de la pantalla (H x V): 800 x 480 Color del producto: Blanco mate Pulsadores totales: 5 Tipo de pulsadores: Mecánicos (silicona) Número de leds para señalizaciones luminosas: 3 (rojo, azul, verde con varios estados) PROGRAMACIÓN DE LA DIRECCIÓN DEL TERMINAL Desde el terminal: Desde menú OSD Desde la placa o conserjería: Sí Desde la placa mediante el timbre de puerta (sin entrar en la vivienda): Sí FUNCIONES Captura automática de fotos (PHOTOCALLER): Sí (1 foto/llamada, hasta 150 fotos, 368 x 288 pixels). Esta función puede ser habilitada por el usuario. Deshabilitada por defecto. Llamada a central de conserjería: Sí (desde pulsador de apertura de puerta) Autoencendido: Sí (hasta 3 placas/cámaras) Menú OSD en pantalla: Sí Pulsador para función adicional F1: Sí (envío de negativo y/o comando) Función adicional F2 desde pantalla: Sí (sólo comando, no negativo) Timbre de puerta con melodía diferenciada de la placa: Sí Conexión para disp. adic. (ext. de llamadas, act. de luces y timbres, etc.): Sí (ref. 2040, ref. 2438, ref. 3267) Terminales adicionales con la misma dirección: Sí, máximo 2 terminales adicionales (podría necesitarse una fuente de alimentación adicional) Doormatic (función apertura para profesionales): Sí (configurable hasta 12 h). Led verde activado AJUSTES Fecha y hora: Sí Selección de melodías: Sí (5). Configurables para Placa 0 de bloque, Placa 1 de bloque, Placa 0 de Entrada General y Conserjería. Regulación de volumen de llamada: Sí (10 niveles por menú OSD y rueda deslizante) Función no molestar: Sí (por menu OSD) + Señalización por led rojo Regulación de volumen de audio de conversación: Sí (10 niveles por menú OSD y rueda deslizante) Regulación de brillo, contraste y color: Sí (por menú OSD) CARACTERÍSTICAS TÉCNICAS Dimensiones del producto (Ancho x Alto x Profundo mm): 185 x 185 x 21 Tiempo para responder o abrir desde que se produce la llamada: 30 s. Tiempo de conversación: 90 s. Privacidad de la conversación: Sí Tensión de alimentación: 18-24 Vcc Consumo máximo (W): 9W Consumo en reposo (W): 1,15 W Temperatura de funcionamiento (ºC, ºF); Humedad: [-5ºC, +40ºC][23ºF, 106ºF]; [0%, 90%] Adaptador de línea incluido en el monitor: Sí (A, C, posición por defecto OFF) Bornes: Bin, Bin, Bout, Bout, -, A+, F1, T Tecnología: DUOX Peso: 0,471 kg Medidas del producto embalado: 19x4,3x19 cm Monitor VEO-XL manos libres. Se caracteriza por su espesor, extra-plano. Gracias a su menú OSD y a la disposición de los pulsadores, su interacción con el usuario resulta sencilla e intuitiva. Fabricado en plástico ABS de alto impacto. Acabado texturizado para facilitar la limpieza y protección ultravioleta para que sea más resistente a la luz solar. VEO-XL incluye una pantalla panorámica a color de 7" (16:9). Su diseño balanceado de líneas puras es distintivo, moderno y minimalista. VEO-XL se integra en el ambiente. Cuando se recibe una llamada, la imagen aparece automáticamente. Cuando se pulsa el botón conversación, comienza la conversación con el visitante. La imagen desaparece automáticamente tras 90 segundos o cuando se pulsa de nuevo el botón. Para abrir la puerta pulsar el botón llave. ACCESORIOS: CONECTOR 9447 CONECTOR MONITOR DUOX PLUS Para montaje del monitor sobre la superficie de la pared. REPOSICIÓN 3389 MARCO UNIVERSAL LARGE 210x240 De formato extra plano, fabricado en plástico ABS de alto impacto, tiene un acabado tipo texturizado fino. En reposición, permite cubrir el hueco dejado por equipos anteriores. Dimensiones: 210 x 240 x 10 mm Código EAN: 8424299094687
