# Caja superficie para placa serie Milo 1l meet, referencia 9518 de Fermax - de Fermax

- Propiedad del archivo: CONSTRUNARIO
- Formato: FIEBDC-3/2012
- Programa: Construnario Versión 3.51
- Fecha de los precios: 08/01/2024
- Divisa: EUR

**FMX95181** u Caja superficie para placa serie Milo 1l meet, referencia 9518 de Fermax - de Fermax
Precio: 120.00
Caja superficie para placa serie Milo 1l meet, referencia 9518 de Fermax Tecnología: MEET Peso: 1,333 kg Medidas del producto embalado: 19x10,5x12,4 cm Código EAN: 8424299095189
