# MONITORES CONECTORES ABREPUERTAS - de Fermax

- Propiedad del archivo: CONSTRUNARIO
- Formato: FIEBDC-3/2012
- Programa: Construnario Versión 3.51
- Fecha de los precios: 08/01/2024
- Divisa: EUR
- Código: fermax-elect (09/01/2024)

**MONITORES_CONECTORES_ABREPUERTAS** u MONITORES CONECTORES ABREPUERTAS - de Fermax
MONITORES CONECTORES ABREPUERTAS

| Código | Ud | Descripción | Rendimiento |
|---|---|---|---|
| FMX09446 | u | Monitor modelo Veo WIFI 4,3" duox, referencia 9446 de Fermax (material) | 44.000 |
| FMX09447 | u | Conector para monitor modelo Veo/Veo-XS DUOX, referencia 9447 de Fermax (material) | 44.000 |
| FMX67501 | u | Abrepuertas universal 990N-P22 10-24V MAX, referencia 67501 de Fermax (material) | 5.000 |

## Recursos

**FMX09446** u Monitor modelo Veo WIFI 4,3" duox, referencia 9446 de Fermax
Monitor modelo Veo WIFI 4,3" duox, referencia 9446 de Fermax CARACTERÍSTICAS GENERALES Tecnología: DUOX PLUS (full digital 2 hilos no polarizados) Sistema Audio/Video: Audio/Video Color Montaje: En superficie (solicitar aparte conector ref. 9447) Soporte de sobremesa: Sí (ref. 9410) Auricular con imán para facilitar el colgado: Sí Bucle inductivo: No (Intercambiar auricular por ref. 3443 ó solicitar monitor ref. 9456 que ya incluye el bucle inductivo) Dimensiones de la pantalla: 4,3” (Panorámica 16:9) Resolución de la pantalla (H x V): 480 x 272 Color del producto: Blanco mate Pulsadores totales: 4 Tipo de pulsadores: Mecánicos (silicona) Número de leds para señalizaciones luminosas: 1 (rojo 3 estados: siempre activo, parpadeo lento/rápido) PROGRAMACIÓN DE LA DIRECCIÓN DEL TERMINAL Desde el terminal: Desde menú OSD Desde la placa o conserjería: Sí Desde la placa mediante el timbre de puerta (sin entrar en la vivienda): Sí FUNCIONES Captura automática de fotos (PHOTOCALLER): Sí (1 foto/llamada, hasta 150 fotos, 368 x 288 pixels). Esta función puede ser habilitada por el usuario. Deshabilitada por defecto. Llamada a central de conserjería: Sí (desde pulsador de apertura de puerta) Autoencendido: Sí (hasta 3 placas/cámaras) Menú OSD en pantalla: Sí Pulsador para función adicional F1: Sí (envío de negativo y/o comando) Función adicional F2 desde pantalla: Sí (sólo comando, no negativo) Timbre de puerta con melodía diferenciada de la placa: Sí Conexión para disp. adic. (ext. de llamadas, act. de luces y timbres, etc.): Sí (ref. 2040, ref. 2438, ref. 3267) Terminales adicionales con la misma dirección: Sí, máximo 2 terminales adicionales (podría necesitarse una fuente de alimentación adicional) Doormatic (función apertura para profesionales): No AJUSTES Fecha y hora: Sí Selección de melodías: Sí (5). Configurables para Placa 0 de bloque, Placa 1 de bloque, Placa 0 de Entrada General y Conserjería. Regulación de volumen de llamada: Sí (10 niveles por menú OSD) Función no molestar: Sí (por menu OSD) + Señalización por led rojo Regulación de volumen de audio de conversación: Sí (10 niveles por menú OSD) Regulación de brillo, contraste y color: Sí (por menú OSD) CARACTERÍSTICAS TÉCNICAS Dimensiones del producto (Ancho x Alto x Profundo mm): 200 x 200 x 23 (44 incluyendo auricular) Tiempo para responder o abrir desde que se produce la llamada: 30 s. Tiempo de conversación: 90 s. Privacidad de la conversación: Sí Tensión de alimentación: 18-24 Vcc Consumo máximo (W): 5,6 W Consumo en reposo emparejado y conectado (W): 1,3 W Temperatura de funcionamiento (ºC, ºF); Humedad: [-5ºC, +40ºC][23ºF, 106ºF]; [0%, 90%] Adaptador de línea incluido en el monitor: Sí (A, C, posición por defecto OFF) Bornes: Bin, Bin, Bout, Bout, -, A+, F1, T DESVÍO DE LLAMADA (APP PARA MÓVILES & TABLETS) Desvío de llamada a smartphones y tablets: Sí (App Compatible con iOS>=11; Android>=6) Conectividad: Wifi (2,4 Ghz) y 3G/4G Emparejamiento del monitor con el router wifi de la vivienda: Una vez la App instalada, el usuario debe registrarse. Emparejamiento escaneando QR en menu del monitor. Máximo número de apartamentos que se pueden gestionar desde la App: Sin límite Máximo número de smartphones/tablets en los que se puede usar la función de desvío de llamada procedente de la misma vivienda: 10 (incluyendo dispositivos de administrador e invitados) Máximo número de usuarios que pueden ser invitados por el administrador: 5 Recepción de llamadas: Audio y Video desde placas/conserjerías. Con visualización de la llamada antes de activar el audio. Tiempo de conversación: 90 s. Mute (desactivación del micrófono): Sí Desactivación del vídeo: Para reducir consumo de datos en 4G Conmutación de placas/cámaras: Sí. Permite conmutar a otras placas/cámaras (si las hay) con la misma secuencia que en los monitores. Auto-encendido: Sí. Comunicación con 3 placas de calle/cámaras sin ser llamados previamente. Activación de función adicional (relé luz de escalera, segunda puerta, etc.): Sí. Botón F1. Apertura de puerta: Sí. Protegida por el código de desbloqueo del smartphone/tablet: PIN, huella dactilar, patrón o facial. Llamada a conserjería: Sí Registro de llamadas: Sí (respondidas en verde; perdidas en rojo) Ajustes: Nombre y foto de la vivienda; No-molestar; Cambio de contraseña; Selección llamada y modo vibración. Captura de fotos & vídeos: No desde la APP. Sólo automáticamente desde el monitor. Idiomas disponibles: 16 (Español, Inglés, Francés, Alemán, Portugués, Finés, Checo, Polaco, Holandés, Noruego, Griego, Danés, Sueco, Hebreo, Ruso, Árabe) Tecnología: DUOX Peso: 0,546 kg Medidas del producto embalado: 5,1x22,2x20,7 cm VEO WIFI está equipado con conexión Wi-Fi que permite el desvío de llamadas a dispositivos móviles. Gracias a la aplicación BLUE de Fermax, disponible de forma gratuita en Play Store y App Store, las funciones del videoportero se pueden gestionar directamente desde un móvil o tablet, para conectarte a tu hogar, estés donde estés. El monitor VEO WIFI DUOX está fabricado en plástico ABS de alto impacto. Incluye una pantalla panorámica a color de 4,3” (16:9). El diseño único y exclusivo del auricular incorpora un imán que facilita al usuario el posicionamiento del mismo asegurando un colgado correcto al finalizar la conversación. Su diseño balanceado de líneas puras es distintivo, moderno y minimalista. Código EAN: 8424299094465

**FMX09447** u Conector para monitor modelo Veo/Veo-XS DUOX, referencia 9447 de Fermax
Para montaje del monitor sobre la superficie de la pared. Medidas del producto: 14,7 x 10 x 1,35 cm ESPECIFICACIONES TÉCNICAS Peso: 0,0829 kg Medidas del producto embalado: 15,5x11x1,6 cm Código EAN: 8424299094472

**FMX67501** u Abrepuertas universal 990N-P22 10-24V MAX, referencia 67501 de Fermax
Empotrar. El abrepuertas eléctrico de empotrar es un dispositivo que se instala en el marco de la puerta para controlar su apertura desde un lugar remoto mediante un dispositivo eléctrico. En una instalación de portero electrónico es posible activar el abrepuertas de la entrada al edificio y permitir el acceso de la visita desde el teléfono o monitor de la vivienda al presionar el botón ´llave´ de abrepuertas. Un abrepuertas de empotrar está compuesto por un mecanismo eléctrico y una armadura. Reversible (DIN Derecha o DIN Izquierda). Permite la apertura tanto a derechas como a izquierdas. Simétrico. Permite cambiar de mano manteniendo la simetría del cuerpo. NORMATIVA DIN La NORMATIVA DIN establece el sentido de apertura de la puerta y denomina el tipo de abrepuertas instalado. Observando la puerta desde el lado en el que las bisagras son visibles: -Si las bisagras están a la izquiera del observador, se trata de un abrepuertas DIN Izquierda. -Si las bisagras están a la derecha del observador, se trata de un abrepuertas DIN Derecha. MAX PESTILLO AJUSTABLE: El abrepuertas incluye un pestillo ajustable, permitiendo un ajuste exacto entre el pestillo y el resbalón de la cerradura, con un margen de 4mm. Permite que la hoja de la puerta no presione el pestillo del abrepuertas. Armadura de empotrar Tipo P22. Para puertas de paso. Embellecedor metálico gris tipo P22 que unido a un mecanismo eléctrico forma un abrepuertas de empotrar. Recomendado para perfiles de aluminio y PVC de reducido tamaño. Dimensiones: 22(H)x130(V) mm. ESPECIFICACIONES TÉCNICAS Peso: 0,1742 kg Medidas del producto embalado: 3,4x16,3x2,7 cm EAN 13: 8424299675015 Código EAN: 8424299675015
