# Monitor para Kit WAY-Fi Plus, referencia 1572 de Fermax. 7'' táctil - de Fermax

- Propiedad del archivo: CONSTRUNARIO
- Formato: FIEBDC-3/2012
- Programa: Construnario Versión 3.51
- Fecha de los precios: 09/01/2024
- Divisa: EUR

**FMX1572** u Monitor para Kit WAY-Fi Plus, referencia 1572 de Fermax. 7'' táctil - de Fermax
Precio: 360.00
Monitor WAY-FI PLUS 7” táctil con WiFi integrado. Medidas: 222x154mm.
