# Higrostato de ambiente HYG 30-90% de Met Mann

- Propiedad del archivo: CONSTRUNARIO
- Formato: FIEBDC-3/2012
- Programa: Construnario Versión 3.51
- Fecha de los precios: 10/01/2024
- Divisa: EUR

**1210HYG7001** u Higrostato de ambiente HYG 30-90% de Met Mann
Higrostato de ambiente HYG 30-90% de Met Mann Regulación: 35 – 100% HR Regulación temperatura: 10 – 35ºC ON-OFF Histéresis: 4% Dimensiones: 127x75x27mm Higro termostato de ambiente para el monitoreo y regulación de la humedad relativa del aire y/o temperatura en habitaciones mediante el control de ventiladores, unidades de secado y climatizadores evaporativos
