# Tramo curva, referencia TC-850 de Met Mann. 850x850

- Propiedad del archivo: CONSTRUNARIO
- Formato: FIEBDC-3/2012
- Programa: Construnario VersiĆ³n 3.51
- Fecha de los precios: 10/01/2024
- Divisa: EUR

| Código | Ud | Descripción |
|---|---|---|
| 1805TC850 | u | Tramo curva, referencia TC-850 de Met Mann. 850x850 |
