# Interruptor de nivel INT-002 de Met Mann. Para el modelo AD-15

- Propiedad del archivo: CONSTRUNARIO
- Formato: FIEBDC-3/2012
- Programa: Construnario Versión 3.51
- Fecha de los precios: 15/01/2024
- Divisa: EUR

**31501009001** u Interruptor de nivel INT-002 de Met Mann. Para el modelo AD-15
Interruptor de nivel INT-002 de Met Mann. Para el modelo AD-15 El suministro consta de: Regulador de nivel con altura máxima y mínima. Tubo rebosadero de 130mm de altura. Cuadro eléctrico para el conexionado de la alimentación eléctrica de la bomba. Cable eléctrico de 80cm de longitud. Interruptor de nivel para enfriadores evaporativos que no disponen de este sistema. Evitan que las bombas se puedan quemar, además de arrancar la bomba cuando el nivel del agua tiene una altura mínima.
