# Calefactor gasoil portatil sin chimeneas 38kW, referencia MI 36 de Met Mann

- Propiedad del archivo: CONSTRUNARIO
- Formato: FIEBDC-3/2012
- Programa: Construnario Versión 3.51
- Fecha de los precios: 15/01/2024
- Divisa: EUR

**MI36** u Calefactor gasoil portatil sin chimeneas 38kW, referencia MI 36 de Met Mann
Calefactor gasoil portatil sin chimeneas 38kW, referencia MI 36 de Met Mann Potencia nominal: 38 kW Rendimiento: 100% Caudal de aire: 605 m3/h Salto térmico a 20ºC: 177 ºC Tensión eléctrica: 230V/I/50Hz Consumo gasóleo: 3,04 kg/h Capacidad depósito: 42 litros Dimensiones (Ancho/Fondo/Alto): 1075 x 440 x 615 mm Peso: 25 kg Calefactor portátil totalmente automático con funcionamiento a gasóleo ideal para la calefacción rápida y eficiente de locales no domésticos. El aire caliente impulsado contiene gases de combustión y su uso debe ser en espacios abiertos o correctamente ventilados en agricultura. Detalles constructivos: Quemador de gasóleo integrado Control electrónico Termostato de seguridad Cable de conexión eléctrica de 1,5m Cámara de combustión en acero inoxidable AISI-430 Post enfriamiento de la cámara de combustión Tubo de alimentación de gasóleo en goma resistente a los hidrocarburos Depósito de combustible de gran capacidad Manillar y ruedas de transporte Posibilidad de aplicar termostato de ambiente Posibilidad de aplicar indicador de combustible
