# Calefactor para procesos de secado 50 kW, referencia MM-050-H de Met Mann. Caudal de aire 4500 m3/h

- Propiedad del archivo: CONSTRUNARIO
- Formato: FIEBDC-3/2012
- Programa: Construnario Versión 3.51
- Fecha de los precios: 10/01/2024
- Divisa: EUR

**MM_050_H** u Calefactor para procesos de secado 50 kW, referencia MM-050-H de Met Mann. Caudal de aire 4500 m3/h
Calefactor para procesos de secado 50 kW, referencia MM-050-H de Met Mann. Caudal de aire 4500 m3/h Modelo: MM-050-H Tipo de combustible: Gasóleo, gas natural o gas propano Potencia nominal: 50 kW Rendimiento térmico: 90% Caudal de aire: 4.200 m3/h Presión disponible: 150 Pa Potencia motor ventilador: 0,75 kW Tensión eléctrica: 230V/I/50Hz Dimensiones (Ancho/Fondo/Alto): 1396 / 945 / 725 mm Sección de impulsión: 695x500mm Salida de humos: 120mm Peso: 165 kg Calefactor de aire caliente para procesos de secado con una potencia calorífica de 50 kW y un caudal de aire de 4.500 m3/h con un salto térmico de 28-30 ºC. Equipos ideales para todo tipo de procesos de secado en el sector alimentario o industrial. Los generadores de aire caliente MM-050-H están preparados para poder funcionar con gasóleo C, gas natural G20 o gas propano G31 y sus características constructivas son: Cámara de combustión e intercambiador en acero inoxidable AISI-430 Panel exterior en acero galvanizado y pintado en polvo poliéster Aislamiento térmico en las zonas más expuestas al calor Ventilador centrífugo con motor integrado de bajo nivel sonoro y alta eficiencia IE3 Aspiración posterior y superior con chapa perforada Cuadro eléctrico de control y seguridad según normativas europeas Termostatos de control y seguridad (Ventilador/Quemador/Seguridad térmica) Difusión del aire Los equipos pueden estar preparados para aplicar una red de conductos o con: -Conductos especiales (curvas, pantalón, tolvas, etc…)
