# Tolva de transformación, referencia TAM-060 de Met Mann - 445x485 mm

- Propiedad del archivo: CONSTRUNARIO
- Formato: FIEBDC-3/2012
- Programa: Construnario Versión 3.51
- Fecha de los precios: 10/01/2024
- Divisa: EUR

**TAM_060** u Tolva de transformación, referencia TAM-060 de Met Mann - 445x485 mm
Para modelo AM-060
