# Brida en acero, referencia BRIDA110 de la serie helisystem® de Heliroma. Medida: 110 mm. Agujero: 135 mm

- Propiedad del archivo: CONSTRUNARIO
- Formato: FIEBDC-3/2012
- Programa: Construnario Versión 3.51
- Fecha de los precios: 06/06/2024
- Divisa: EUR

**BRIDA110** u Brida en acero, referencia BRIDA110 de la serie helisystem® de Heliroma. Medida: 110 mm. Agujero: 135 mm
Precio: 82.12
Brida en acero, referencia BRIDA110 de la serie helisystem® de Heliroma. Medida: 110 mm. Agujero: 135 mm Aplicado con: tubos HELISYSTEM; ROMAFASER; ROMAKLIMA, ROMAFASER CT; ROMAKLIMA CT Material: acero al carbono ST 37.2 recubierta de zinc Normas: EN ISO15874 Unidad: Un Aplicación: Sistemas de distribución de Agua sanitaria caliente y fría, Climatización, Calefacción por radiadores, Instalaciones de fluidos a alta y baja temperatura (sala de calderas), fluidos alimentarios, fluidos industriales (productos químicos), Sistemas para piscina, Industria Naval.
