# Mecanismo para válvula de cierre, referencia BSPCN34 de la serie helisystem® de Heliroma. Medida: 3/4"

- Propiedad del archivo: CONSTRUNARIO
- Formato: FIEBDC-3/2012
- Programa: Construnario Versión 3.51
- Fecha de los precios: 06/06/2024
- Divisa: EUR

**BSPCN34** u Mecanismo para válvula de cierre, referencia BSPCN34 de la serie helisystem® de Heliroma. Medida: 3/4"
Precio: 12.17
Mecanismo para válvula de cierre, referencia BSPCN34 de la serie helisystem® de Heliroma. Medida: 3/4" Aplicado con: tubos HELISYSTEM; ROMAFASER; ROMAKLIMA, ROMAFASER CT; ROMAKLIMA CT Material: parte superior cromada: latón niquelado / Mecanismo del cuerpo: latón Normas:EN ISO15874 Unidad: Un Aplicación: Sistemas de distribución de Agua sanitaria caliente y fría, Climatización, Calefacción por radiadores, Instalaciones de fluidos a alta y baja temperatura (sala de calderas), fluidos alimentarios, fluidos industriales (productos químicos), Sistemas para piscina, Industria Naval.
