# Codo 90º PP-R 125 SDR17, referencia CT2060355 de la serie helisystem® de Heliroma. Medida:355x355.Accesorio manufacturado. Soldadura: termofusion - a tope

- Propiedad del archivo: CONSTRUNARIO
- Formato: FIEBDC-3/2012
- Programa: Construnario Versión 3.51
- Fecha de los precios: 06/06/2024
- Divisa: EUR

**CT2060355_V** u Codo 90º PP-R 125 SDR17, referencia CT2060355 de la serie helisystem® de Heliroma. Medida:355x355.Accesorio manufacturado. Soldadura: termofusion - a tope.
Precio: 1900.31
Codo 90º PP-R 125 SDR17, referencia CT2060355 de la serie helisystem® de Heliroma. Medida:355x355.Accesorio manufacturado. Soldadura: termofusion - a tope. Aplicado con: tubos HELISYSTEM; ROMAFASER; ROMAKLIMA, ROMAFASER CT; ROMAKLIMA CT Material: PP-R 125 Normas: EN ISO 15874 Color: verde Unidad: Un Aplicación: Sistemas de distribución de agua sanitaria caliente y fría, climatización, calefacción por radiadores, Instalaciones de fluidos a alta y baja temperatura (sala de calderas), fluidos alimentarios, fluidos industriales (productos químicos), sistemas para piscina, industria naval.
