# Te simple PP-R125-SDR 17, referencia CT2300355 de la serie helisystem® de Heliroma. Medida: 355x355x355. Accesorio manufacturado.Soldadura: termofusion - a tope

- Propiedad del archivo: CONSTRUNARIO
- Formato: FIEBDC-3/2012
- Programa: Construnario Versión 3.51
- Fecha de los precios: 06/06/2024
- Divisa: EUR

**CT2300355_V** u Te simple PP-R125-SDR 17, referencia CT2300355 de la serie helisystem® de Heliroma. Medida: 355x355x355. Accesorio manufacturado.Soldadura: termofusion - a tope.
Precio: 2125.02
Te simple PP-R125-SDR 17, referencia CT2300355 de la serie helisystem® de Heliroma. Medida: 355x355x355. Accesorio manufacturado.Soldadura: termofusion - a tope. Aplicado con: tubos HELISYSTEM; ROMAFASER; ROMAKLIMA, ROMAFASER CT; ROMAKLIMA CT Material: PP-R 125 Normas: EN ISO15874 Color: verde Unidad: Un Aplicación: Sistemas de distribución de Agua sanitaria caliente y fría, Climatización, Calefacción por radiadores, Instalaciones de fluidos a alta y baja temperatura (sala de calderas), fluidos alimentarios, fluidos industriales (productos químicos), Sistemas para piscina, Industria Naval.
