# Portabrida PP-RCT125 - SDR11, referencia CTPBRIDA250H de la serie helisystem® de Heliroma. Medidas: 250 mm. Soldadura: termofusión - a tope

- Propiedad del archivo: CONSTRUNARIO
- Formato: FIEBDC-3/2012
- Programa: Construnario Versión 3.51
- Fecha de los precios: 06/06/2024
- Divisa: EUR

**CTPBRIDA250H** u Portabrida PP-RCT125 - SDR11, referencia CTPBRIDA250H de la serie helisystem® de Heliroma. Medidas: 250 mm. Soldadura: termofusión - a tope
Precio: 239.97
Portabrida PP-RCT125 - SDR11, referencia CTPBRIDA250H de la serie helisystem® de Heliroma. Medidas: 250 mm. Soldadura: termofusión - a tope Aplicado con: tubos HELISYSTEM; ROMAFASER; ROMAKLIMA, ROMAFASER CT; ROMAKLIMA CT Material: PP-R 125 Normas: EN ISO15874 Color: verde Unidad: Un Aplicación: Sistemas de distribución de Agua sanitaria caliente y fría, Climatización, Calefacción por radiadores, Instalaciones de fluidos a alta y baja temperatura (sala de calderas), fluidos alimentarios, fluidos industriales (productos químicos), Sistemas para piscina, Industria Naval.
