# Matriz de derivación, referencia DMTR12525 de la serie helisystem® de Heliroma. Medidas: 125x25/20

- Propiedad del archivo: CONSTRUNARIO
- Formato: FIEBDC-3/2012
- Programa: Construnario Versión 3.51
- Fecha de los precios: 06/06/2024
- Divisa: EUR

| Código | Ud | Descripción | Precio |
|---|---|---|---|
| DMTR12525 | u | Matriz de derivación, referencia DMTR12525 de la serie helisystem® de Heliroma. Medidas: 125x25/20 | 184.71 |
