# Matriz de derivación, referencia DMTR7532 de la serie helisystem® de Heliroma. Medidas: 75x32

- Propiedad del archivo: CONSTRUNARIO
- Formato: FIEBDC-3/2012
- Programa: Construnario Versión 3.51
- Fecha de los precios: 06/06/2024
- Divisa: EUR

| Código | Ud | Descripción | Precio |
|---|---|---|---|
| DMTR7532 | u | Matriz de derivación, referencia DMTR7532 de la serie helisystem® de Heliroma. Medidas: 75x32 | 202.35 |
