# Kit prolongador para válvula, referencia K1632-25 de la serie klimapress de Heliroma. Medida: 25. Latón

- Propiedad del archivo: CONSTRUNARIO
- Formato: FIEBDC-3/2012
- Programa: Construnario Versión 3.51
- Fecha de los precios: 06/06/2024
- Divisa: EUR

**K1632_25** u Kit prolongador para válvula, referencia K1632-25 de la serie klimapress de Heliroma. Medida: 25. Latón
Precio: 9.61
Kit prolongador para válvula, referencia K1632-25 de la serie klimapress de Heliroma. Medida: 25. Latón Aplicado con: tubo HELIKLIMA Material: Cuerpo de latón Unidad: Un Aplicación: Prolongador para el cuerpo de la válvula K2440xx-C.
