# Enlace macho multicapa, referencia K325090* de la serie klimapress de Heliroma. Medida: 90x3". Accesorio de compresión

- Propiedad del archivo: CONSTRUNARIO
- Formato: FIEBDC-3/2012
- Programa: Construnario Versión 3.51
- Fecha de los precios: 06/06/2024
- Divisa: EUR

**K325090_I** u Enlace macho multicapa, referencia K325090* de la serie klimapress de Heliroma. Medida: 90x3". Accesorio de compresión
Precio: 364.01
Enlace macho multicapa, referencia K325090* de la serie klimapress de Heliroma. Medida: 90x3". Accesorio de compresión Aplicado con: tubo HELIKLIMA Material: dos partes de latón / una junta tórica de EPDM/ un tope para la junta tórica /un anillo de compresión y un alma interior de inox Unidad: Un Aplicación: Sistemas de distribución de Agua sanitaria caliente y fría, calefacción por radiadores y suelo radiante, climatización, fluidos industriales y fluidos alimentarios.
