# Kit prolongador para válvula de regulación de puño, referencia KIT2032-RO de la serie helisystem® de Heliroma

- Propiedad del archivo: CONSTRUNARIO
- Formato: FIEBDC-3/2012
- Programa: Construnario Versión 3.51
- Fecha de los precios: 06/06/2024
- Divisa: EUR

**KIT2032_RO** u Kit prolongador para válvula de regulación de puño, referencia KIT2032-RO de la serie helisystem® de Heliroma
Precio: 4.44
Kit prolongador para válvula de regulación de puño, referencia KIT2032-RO de la serie helisystem® de Heliroma Aplicado con: tubos HELISYSTEM; ROMAFASER; ROMAKLIMA, ROMAFASER CT; ROMAKLIMA CT Material: latón Normas: En ISO15874 Unidad: Un Aplicación: Sistemas de distribución de Agua sanitaria caliente y fría, Climatización, Calefacción por radiadores, Instalaciones de fluidos a alta y baja temperatura (sala de calderas), fluidos alimentarios, fluidos industriales (productos químicos), Sistemas para piscina, Industria Naval.n, piscinas, industria, construcción naval, etc.
