# Mordaza U/RF, referencia MORD-40 MK de la serie heliklima® de Heliroma. Ø40

- Propiedad del archivo: CONSTRUNARIO
- Formato: FIEBDC-3/2012
- Programa: Construnario Versión 3.51
- Fecha de los precios: 06/06/2024
- Divisa: EUR

**MORD_40MK** u Mordaza U/RF, referencia MORD-40 MK de la serie heliklima® de Heliroma. Ø40
Mordaza U/RF, referencia MORD-40 MK de la serie heliklima® de Heliroma. Ø40 Precio a consultar
