# Tubo polietileno reticulado (PE-Xa), referencia P-001020-XA de la serie pexroma® de Heliroma. Medida: 20x2,0. Rollo de 100 m

- Propiedad del archivo: CONSTRUNARIO
- Formato: FIEBDC-3/2012
- Programa: Construnario Versión 3.51
- Fecha de los precios: 06/06/2024
- Divisa: EUR

**P_001020_XA** m Tubo polietileno reticulado (PE-Xa), referencia P-001020-XA de la serie pexroma® de Heliroma. Medida: 20x2,0. Rollo de 100 m
Precio: 2.93
Tubo polietileno reticulado (PE-Xa), referencia P-001020-XA de la serie pexroma® de Heliroma. Medida: 20x2,0. Rollo de 100 m Estructura: capas simples Material: PE-Xa Serie: S4.5 Normas: EN ISO 15875 Color: natural Unidad: metros Aplicación: Sistemas de distribución de Agua sanitaria caliente y fría, calefacción, suelo radiante, climatización, fluidos industriales y fluidos alimentarios.
