# Tubo polietileno reticulado (PE-Xa), referenciaP-011032-XAB4 de la serie pexroma® de Heliroma. Medida: 32x2,9

- Propiedad del archivo: CONSTRUNARIO
- Formato: FIEBDC-3/2012
- Programa: Construnario Versión 3.51
- Fecha de los precios: 06/06/2024
- Divisa: EUR

**P_011032_XAB4** m Tubo polietileno reticulado (PE-Xa), referenciaP-011032-XAB4 de la serie pexroma® de Heliroma. Medida: 32x2,9.
Precio: 10.43
Tubo polietileno reticulado (PE-Xa), referenciaP-011032-XAB4 de la serie pexroma® de Heliroma. Medida: 32x2,9. Estructura: capas simples Material: PE-Xa Serie: S5.0 Normas: ISO 15875 Color: natural Unidad: metros Aplicación: Sistemas de distribución de Agua sanitaria caliente y fría, suelo radiante, climatización, fluidos industriales y fluidos alimentarios.
