# Tubo Redfire PP-R 100 SDR 11 / S 5 con fibra de vidrio, referencia P-14075-RF de la serie redfire® de Heliroma. Medida: 75x6,8. Barra 4/12 m

- Propiedad del archivo: CONSTRUNARIO
- Formato: FIEBDC-3/2012
- Programa: Construnario Versión 3.51
- Fecha de los precios: 06/06/2024
- Divisa: EUR

**P_14075_RF** m Tubo Redfire PP-R 100 SDR 11 / S 5 con fibra de vidrio, referencia P-14075-RF de la serie redfire® de Heliroma. Medida: 75x6,8. Barra 4/12 m
Precio: 17.50
Tubo Redfire PP-R 100 SDR 11 / S 5 con fibra de vidrio, referencia P-14075-RF de la serie redfire® de Heliroma. Medida: 75x6,8. Barra 4/12 m Estructura: tubo aditivado de 3 capas reforzadas con fibra de vidrio Material: C1 - PP-R 100 aditivado contra-incendio C2 - PP-R 100 con fibra de vidrio aditivado contra-incendio C3 - PP-R 100 aditivado contra-incendio SDR/Serie: SDR 11 / S.5 Normas: EN ISO 15874 / EN 13501 / EN 671 / EN 12845 / DIN 8077 / DIN 8078 / AENOR RP.01.72 / AENOR RP 001.84 Color: - Rojo Unidad: metros Aplicación: Redes contra incendios bocas de incendio equipadas y rociadores automáticos de sistemas húmedos e redes ramificadas de riesco ligero o riego ordinario.
