# Tubo Helisystem PP-R 100 SDR 7,4/S 3,2 (PN16), referencia P-150160* de la serie helisystem® de Heliroma. Medida: 160x21,9. Barra 4/4 m *Limitado al stock existente

- Propiedad del archivo: CONSTRUNARIO
- Formato: FIEBDC-3/2012
- Programa: Construnario Versión 3.51
- Fecha de los precios: 06/06/2024
- Divisa: EUR

**P_150160** m Tubo Helisystem PP-R 100 SDR 7,4/S 3,2 (PN16), referencia P-150160* de la serie helisystem® de Heliroma. Medida: 160x21,9. Barra 4/4 m *Limitado al stock existente
Precio: 234.71
Tubo Helisystem PP-R 100 SDR 7,4/S 3,2 (PN16), referencia P-150160* de la serie helisystem® de Heliroma. Medida: 160x21,9. Barra 4/4 m*Limitado al stock existente Estructura: capa simple Material: PP-R 100 SDR/Serie: SDR 7,4/S 3,2 Normas: EN ISO 15874 / DIN 8077 / DIN 8078/ ASTM F2389 Color: - verde con 1 línia longitudinal de color roja - otros colores a consultar Aplicación: Sistemas de distribución de Agua sanitaria caliente y fría, Climatización, Calefacción por radiadores, Instalaciones de fluidos a alta y baja temperatura (sala de calderas), fluidos alimentarios, fluidos industriales (productos químicos), Sistemas para piscina, Industria Naval.
