# Tubo Helisystem PP-R 100 SDR 6/S 2,5 (PN20), referencia P-16040 de la serie helisystem® de Heliroma. Medida: 40x6,7. Barra 4/60 m

- Propiedad del archivo: CONSTRUNARIO
- Formato: FIEBDC-3/2012
- Programa: Construnario Versión 3.51
- Fecha de los precios: 06/06/2024
- Divisa: EUR

**P_16040_V** m Tubo Helisystem PP-R 100 SDR 6/S 2,5 (PN20), referencia P-16040 de la serie helisystem® de Heliroma. Medida: 40x6,7. Barra 4/60 m
Precio: 6.46
Tubo Helisystem PP-R 100 SDR 6/S 2,5 (PN20), referencia P-16040 de la serie helisystem® de Heliroma. Medida: 40x6,7. Barra 4/60 m Estructura: capa simple Material: PP-R 100 SDR/Serie: SDR 6/S 2,5 Normas: EN ISO 15874 / DIN 8077 / DIN 8078/ ASTM F2389 Color: - verde con 1 línea longitudinal de color roja - azul con 1 línea longitudinal de color verde - otros colores a consultar Aplicación: Sistemas de distribución de agua sanitaria caliente y fría, climatización, calefacción por radiadores, instalaciones de fluidos a alta y baja temperatura (sala de calderas), fluidos alimentarios, fluidos industriales (productos químicos), sistemas para piscina, industria naval.
