# Unión 3 piezas desmontable macho PP- R 100, referencia P-200032-DM de la serie helisystem® de Heliroma. Medida: 32x1". Soldadura: termofusión - socket macho/hembra

- Propiedad del archivo: CONSTRUNARIO
- Formato: FIEBDC-3/2012
- Programa: Construnario Versión 3.51
- Fecha de los precios: 06/06/2024
- Divisa: EUR

**P_200032_DM** u Unión 3 piezas desmontable macho PP- R 100, referencia P-200032-DM de la serie helisystem® de Heliroma. Medida: 32x1". Soldadura: termofusión - socket macho/hembra
Precio: 15.21
Unión 3 piezas desmontable macho PP- R 100, referencia P-200032-DM de la serie helisystem® de Heliroma. Medida: 32x1". Soldadura: termofusión - socket macho/hembra Aplicado con: tubos HELISYSTEM; ROMAFASER; ROMAKLIMA, ROMAFASER CT; ROMAKLIMA CT Material: PP-R 100 / Rosca de latón CW617N Normas: EN ISO15874 Color: verde / azul (otros colores a consultar) Unidad: Un Aplicación: Sistemas de distribución de Agua sanitaria caliente y fría, Climatización, Calefacción por radiadores, Instalaciones de fluidos a alta y baja temperatura (sala de calderas), fluidos alimentarios, fluidos industriales (productos químicos), Sistemas para piscina, Industria Naval.
