# Unión tres piezas desmontable redfire PP-R ROJO, referencia P-200050-RFD de la serie redfire de Heliroma. Medida: 50

- Propiedad del archivo: CONSTRUNARIO
- Formato: FIEBDC-3/2012
- Programa: Construnario Versión 3.51
- Fecha de los precios: 06/06/2024
- Divisa: EUR

**P_200050_RFD** u Unión tres piezas desmontable redfire PP-R ROJO, referencia P-200050-RFD de la serie redfire de Heliroma. Medida: 50
Precio: 23.77
Unión tres piezas desmontable redfire PP-R ROJO, referencia P-200050-RFD de la serie redfire de Heliroma. Medida: 50 Aplicado con: tubos RED FIRE Material: PP-R 100 aditivado contra-incendio / Latón CW617N Normas: EN ISO 15874 / EN 13501-1 / EN 671 / EN 12845 / DIN 8077 / DIN 8078 / AENOR RP 001.72 / AENOR RP 001.84 Color: Rojo Unidad: Un Aplicación: Redes contra incendios bocas de incendio equipadas y rociadores automáticos de sistemas húmedos e redes ramificadas de riesco ligero o riego ordinario.
