# Reducción redfire PP-R ROJO, referencia P-238040-RF de la serie redfire de Heliroma. Medida: 40x20

- Propiedad del archivo: CONSTRUNARIO
- Formato: FIEBDC-3/2012
- Programa: Construnario Versión 3.51
- Fecha de los precios: 06/06/2024
- Divisa: EUR

**P_238040_RF** u Reducción redfire PP-R ROJO, referencia P-238040-RF de la serie redfire de Heliroma. Medida: 40x20
Precio: 1.21
Reducción redfire PP-R ROJO, referencia P-238040-RF de la serie redfire de Heliroma. Medida: 40x20 Aplicado con: tubos RED FIRE Material: PP-R 100 aditivado contra-incendio Normas: EN ISO 15874 / EN 13501-1 / EN 671 / EN 12845 / EN 13238 / EN 11925-2 / DIN 8077 / DIN 8078 / AENOR RP 001.84 / NFPA 13 / FACTORY MUTUAL APPROVALS 1635 Color: Rojo Unidad: Un Aplicación: Redes contra incendios bocas de incendio equipadas y rociadores automáticos de sistemas húmedos e redes ramificadas de riesco ligero o riego ordinario.
