# Injerto simples a tubo redfire

- Propiedad del archivo: CONSTRUNARIO
- Formato: FIEBDC-3/2012
- Programa: Construnario Versión 3.51
- Fecha de los precios: 06/06/2024
- Divisa: EUR

**P_480124_RF** u Injerto simples a tubo redfire, referencia P-480124-RF* de la serie redfire de Heliroma. Medida: 125/160/200x40 Consulte herramientas (matrices de derivación y corona de derivación) *Disponible bajo pedido y sujeto a MOQ.
Precio: 3.18
Injerto simples a tubo redfire, referencia P-480124-RF* de la serie redfire de Heliroma. Medida: 125/160/200x40Consulte herramientas (matrices de derivación y corona de derivación)*Disponible bajo pedido y sujeto a MOQ. Aplicado con: tubos RED FIRE Material: PP-R 100 aditivado contra-incendio Normas: EN ISO 15874 / EN 13501-1 / EN 671 / EN 12845 / EN 13238 / EN 11925-2 / DIN 8077 / DIN 8078 / AENOR RP 001.84 / NFPA 13 / FACTORY MUTUAL APPROVALS 1635 Color: Rojo Unidad: Un Aplicación: Redes contra incendios bocas de incendio equipadas y rociadores automáticos de sistemas húmedos e redes ramificadas de riesco ligero o riego ordinario.
