# Tubería multicapa PE-RT/AL/PE-RT, referencia PERTAL110-B5 S 5,0 de la serie heliklima de Heliroma. Medidas: 110x10,0. Barra 5/5 m

- Propiedad del archivo: CONSTRUNARIO
- Formato: FIEBDC-3/2012
- Programa: Construnario Versión 3.51
- Fecha de los precios: 06/06/2024
- Divisa: EUR

**PERTAL110_B5** m Tubería multicapa PE-RT/AL/PE-RT, referencia PERTAL110-B5 S 5,0 de la serie heliklima de Heliroma. Medidas: 110x10,0. Barra 5/5 m
Precio: 456.04
Tubería multicapa PE-RT/AL/PE-RT, referencia PERTAL110-B5 S 5,0 de la serie heliklima de Heliroma. Medidas: 110x10,0. Barra 5/5 m Estructura: tubo 5 capas Material: C1 – PE-RT tipo II C2 – Adhesivo C3 – Aluminio C4 – Adhesivo C5 – PE-RT tipo II Normas: UNE-EN ISO 21003 Color: blanco Unidad: metros Aplicación: Sistemas de distribución de Agua sanitaria caliente y fría, calefacción por radiadores y suelo radiante, climatización, fluidos industriales y fluidos alimentarios.
