# Manguito ppsu, reference P-K200020 from Heliroma klimapress ppsu series. Dimensions: 20x20

- Propiedad del archivo: CONSTRUNARIO
- Formato: FIEBDC-3/2012
- Programa: Construnario Versión 3.51
- Fecha de los precios: 06/06/2024
- Divisa: EUR

**P_K200020** u Manguito ppsu, reference P-K200020 from Heliroma klimapress ppsu series. Dimensions: 20x20.
Precio: 3.76
Manguito ppsu, reference P-K200020 from Heliroma klimapress ppsu series. Dimensions: 20x20. Aplicado con: tubo HELIKLIMA Material: Cuerpo de PPSU / casquillo de prensar INOX / 2 Juntas EPDM Perfil para prensar: “U” Unidad: Un Aplicación: Sistemas de distribución de Agua sanitaria caliente y fría, calefacción por radiadores y suelo radiante, climatización, fluidos industriales y fluidos alimentarios.
