# Codo hembra ppsu, referencia P-K208026 de la serie klimapress ppsu de Heliroma. Medida: 25x1/2

- Propiedad del archivo: CONSTRUNARIO
- Formato: FIEBDC-3/2012
- Programa: Construnario Versión 3.51
- Fecha de los precios: 06/06/2024
- Divisa: EUR

**P_K208026** u Codo hembra ppsu, referencia P-K208026 de la serie klimapress ppsu de Heliroma. Medida: 25x1/2.
Precio: 6.58
Codo hembra ppsu, referencia P-K208026 de la serie klimapress ppsu de Heliroma. Medida: 25x1/2. Aplicado con: tubo HELIKLIMA Material: Cuerpo de PPSU / casquillo de prensar INOX / 2 Juntas EPDM / Rosca de latón CW617N Perfil para prensar: “U” Unidad: Un Aplicación: Sistemas de distribución de Agua sanitaria caliente y fría, calefacción por radiadores y suelo radiante, climatización, fluidos industriales y fluidos alimentarios.
