# Codo macho ppsu, referencia P-K209025 de la serie klimapress ppsu de Heliroma. Medida: 25x3/4

- Propiedad del archivo: CONSTRUNARIO
- Formato: FIEBDC-3/2012
- Programa: Construnario Versión 3.51
- Fecha de los precios: 06/06/2024
- Divisa: EUR

**P_K209025** u Codo macho ppsu, referencia P-K209025 de la serie klimapress ppsu de Heliroma. Medida: 25x3/4.
Precio: 7.92
Aplicado con: tubo HELIKLIMA Material: Cuerpo de PPSU / casquillo de prensar INOX / 2 Juntas EPDM / Rosca PPSU Perfil para prensar: “U” Unidad: Un Aplicación: Sistemas de distribución de Agua sanitaria caliente y fría, calefacción por radiadores y suelo radiante, climatización, fluidos industriales y fluidos alimentarios.
