# Máquina soldadora a tope, referencia POLI250TOP de la serie helisystem® de Heliroma. Medidas: 90-250

- Propiedad del archivo: CONSTRUNARIO
- Formato: FIEBDC-3/2012
- Programa: Construnario Versión 3.51
- Fecha de los precios: 06/06/2024
- Divisa: EUR

**POLI250TOP** u Máquina soldadora a tope, referencia POLI250TOP de la serie helisystem® de Heliroma. Medidas: 90-250
Máquina soldadora a tope, referencia POLI250TOP de la serie helisystem® de Heliroma. Medidas: 90-250 Precio a consultar.
