# Poliwelder top, reference POLI250TOP from Heliroma HELISYSTEM® serie. Dimensions: 90-250

- Propiedad del archivo: CONSTRUNARIO
- Formato: FIEBDC-3/2012
- Programa: Construnario Versión 3.51
- Fecha de los precios: 06/06/2024
- Divisa: EUR

**POLI250TOP** u Poliwelder top, reference POLI250TOP from Heliroma HELISYSTEM® serie. Dimensions: 90-250
Precio: 000
On demand
