# Poliwelder - Set A, reference POLIR1 from Heliroma HELISYSTEM® serie. Dimensions: 20-32

- Propiedad del archivo: CONSTRUNARIO
- Formato: FIEBDC-3/2012
- Programa: Construnario Versión 3.51
- Fecha de los precios: 06/06/2024
- Divisa: EUR

**POLIR1** u Poliwelder - Set A, reference POLIR1 from Heliroma HELISYSTEM® serie. Dimensions: 20-32
Precio: 54857
Description: HELIROMA PPR welding machine Components: Kit-Box; 220V Polywelder; base; bushes Melting temperature: 240/260 ° C Unit: pc
