# Enlace macho multicapa, referencia K325041* de la serie klimapress de Heliroma. Medida: 40x1 1/2". Latón

- Propiedad del archivo: CONSTRUNARIO
- Formato: FIEBDC-3/2012
- Programa: Construnario Versión 3.51
- Fecha de los precios: 06/06/2024
- Divisa: EUR

**K325041** u Enlace macho multicapa, referencia K325041* de la serie klimapress de Heliroma. Medida: 40x1 1/2". Latón
Precio: 29.81
Enlace macho multicapa, referencia K325041* de la serie klimapress de Heliroma. Medida: 40x1 1/2". Latón Aplicado con: tubo HELIKLIMA Material: dos partes de latón / una junta tórica de EPDM/ un tope para la junta tórica /un anillo de compresión y un alma interior de inox Unidad: Un Aplicación: Sistemas de distribución de Agua sanitaria caliente y fría, calefacción por radiadores y suelo radiante, climatización, fluidos industriales y fluidos alimentarios. Disponible bajo pedido.
