# Tubo Romafaser+ PP-R 125 con fibra de vidrio CT SDR 9 referencia P-165110-FCT de la serie romafaser®CT+ de Heliroma

- Propiedad del archivo: CONSTRUNARIO
- Formato: FIEBDC-3/2012
- Programa: Construnario Versión 3.51
- Fecha de los precios: 06/06/2024
- Divisa: EUR

**P165110FCT** m Tubo Romafaser+ PP-R 125 con fibra de vidrio CT SDR 9 referencia P-165110-FCT de la serie romafaser®CT+ de Heliroma.
Tubo Romafaser+ PP-R 125 con fibra de vidrio CT SDR 9 referencia P-165110-FCT de la serie romafaser®CT+ de Heliroma. Normas: EN ISO 15874 / DIN 8077 / DIN 8078/ AENOR RP.01.78 Color: - verde con 4 lineas de color rojo Unidad: metros Aplicación: Sistemas de distribución de Agua sanitaria caliente y fría, Climatización, Calefacción por radiadores, Instalaciones de fluidos a alta y baja temperatura (sala de calderas), fluidos alimentarios, fluidos industriales (productos químicos), Sistemas para piscina, Industria Naval. Precio a consultar
