# Corona de derivación, referencia BR-50 de la serie helisystem® de Heliroma. Medidas: 50

- Propiedad del archivo: CONSTRUNARIO
- Formato: FIEBDC-3/2012
- Programa: Construnario Versión 3.51
- Fecha de los precios: 06/06/2024
- Divisa: EUR

| Código | Ud | Descripción | Precio |
|---|---|---|---|
| BR_50 | u | Corona de derivación, referencia BR-50 de la serie helisystem® de Heliroma. Medidas: 50 | 410.91 |
