# Soprema - Elastophene Elite FP 4,8 kg - lámina no auto protegida

- Propiedad del archivo: CONSTRUNARIO
- Formato: FIEBDC-3/2012
- Programa: Construnario Versión 3.51
- Fecha de los precios: 16/01/2024
- Divisa: EUR

**00157948_SOP** m2 Soprema - Elastophene Elite FP 4,8 kg - lámina no auto protegida
Precio: 17.30
SOPRALENE ELITE FP 4,8 KG es una lámina no auto protegida, de betún elastómero SBS de muy alta calidad con flexibilidad a bajas temperaturas hasta =-25ºC, con armadura de fieltro de poliéster (FP) de altas prestaciones y acabado en film termo fusible de BOPP por ambas caras.
