# Soprema - Barra perforada en chapa cincada

- Propiedad del archivo: CONSTRUNARIO
- Formato: FIEBDC-3/2012
- Programa: Construnario Versión 3.51
- Fecha de los precios: 16/01/2024
- Divisa: EUR

**00159167_SOP** u Soprema - Barra perforada en chapa cincada
Precio: 178.50
Acondicionamiento Cajas de 10 unidades Código EAN: 3434550445528
