# Soprema - XPS CR 120 - poliestireno extruido

- Propiedad del archivo: CONSTRUNARIO
- Formato: FIEBDC-3/2012
- Programa: Construnario Versión 3.51
- Fecha de los precios: 16/01/2024
- Divisa: EUR

**105412_SOP** m2 Soprema - XPS CR 120 - poliestireno extruido
Precio: 43.00
El poliestireno extruído XPS es el aislamiento ideal para cubiertas. Descripción El poliestireno extruído XPS CR se utiliza para el aislamiento de cubiertas inclinadas mediante el uso de rastreles, los cuales se colocan, en este caso, entre las planchas. El producto XPS CR presenta una superficie lisa y acabado en canto recto. XPS CR se aplica en: • Cerramiento vertical • Aislamiento de fachadas
