# Soprema - Texself GS 1,5 mm

- Propiedad del archivo: CONSTRUNARIO
- Formato: FIEBDC-3/2012
- Programa: Construnario Versión 3.51
- Fecha de los precios: 16/01/2024
- Divisa: EUR

**119503_SOP** m2 Soprema - Texself GS 1,5 mm
Precio: 18.35
TEXSELF GS 1,5 es una lámina impermeabilizante autoadhesiva, que actúa como barrera antigases como el metano y radón. Consiste en un mástico elastomérico (SBS), con una armadura de film de polietileno (PE) de alta densidad adherido a una hoja de aluminio de 50 micras en su cara superior, y un acabado de film siliconado fácilmente extraíble en la cara inferior. Descripción VENTAJAS · La armadura de film de polietileno (PE) adherido a una hoja de aluminio de 50 micras, proporciona una excelente combinación de propiedades mecánicas y de barrera contra gases y vapor de agua. · Máxima simplicidad de colocación: se aplica de forma rápida, limpia, y sin necesidad de herramientas especiales. · Adhesión sencilla al substrato previa aplicación de una imprimación asfáltica. · Los solapes se realizan por simple contacto y presión. · No se necesita soplete; para la aplicación de TEXSELF GS 1,5 sólo son necesarios cepillo,cortador de cuchilla y rodillo de caucho. · Seguridad en la aplicación; mínimo riesgo de incendio porque no se usa fuego. · Lámina flexible, que absorbe con facilidad los movimientos del soporte. APLICACIÓN · Especialmente indicada en áreas donde en el subsuelo existan niveles altos de gas metano (áreas con descomposición de productos orgánicos, ...) · TEXSELF GS 1,5 también actúa como barrera contra gas Radón en áreas donde el suelo contiene concentraciones de este gas. · Como barrera anti metano en cámaras frigoríficas. · Como barrera anticapilaridad en muros enterrado. · Como barrera de vapor en cubiertas. Puesta en obra: TEXSELF GS 1,5 se colocará debajo de la solera en contacto con el terreno previa colocación del drenaje y/o una capa de regularización como soporte de la lámina o adherido directamente sobre el soporte en muros y cubiertas SOPORTE: La superficie donde se va a aplicar deberá estar limpia de polvo, materiales sueltos o mal adheridos, residuos grasos o antiadherentes y cualquier suciedad en general. La presencia de cantos vivos y objetos punzantes deben ser evitados. IMPRIMACIÓN: · Para favorecer la adherencia de la lámina, se aplicará EMUFAL o SOPRADERE sobre el soporte, dejando secar completamente, aproximadamente 24 horas. APLICACIÓN: · Sacar el film siliconado antiadherente de la cara inferior y colocar la lámina sobre la superficie previamente imprimada. · Presionar la lámina contra el substrato con un cepillo partiendo del centro y hacia fuera, para evitar la formación de burbujas. · El solape será de 8 cm, y se ejecutará presionando fuertemente (una vez eliminado el plástico siliconado) sobre la lámina superior, con un rodillo de caucho, prestando especial atención a los encuentros de tres láminas. · TEXSELF GS 1,5 no se debe colocar por debajo de 5ºC. Dependiendo de la temperatura, viento, humedad puede requerir un precalentamiento del producto. · TEXSELF GS 1,5 no debe quedar expuesto a la intemperie; la lámina deberá protegerse de la acción del sol. · La puesta en obra y definición de detalles se llevarán a cabo de acuerdo con los lineamientos de la norma UNE 104401:2013. Normativa: · En conformidad con la norma EN 13859-1. Certificada con el marcado CE Nº 0099/CPD/A85/0087 · Sistema de Calidad aplicado de acuerdo a la ISO:9001 · Tiene la certificación nº 18/5541. “Texsa Damp-Proof Membranas” del BBA (British Board of Agrement).
