# Soprema - Texlosa R 80/35 G - loseta aislante

- Propiedad del archivo: CONSTRUNARIO
- Formato: FIEBDC-3/2012
- Programa: Construnario Versión 3.51
- Fecha de los precios: 16/01/2024
- Divisa: EUR

**231781_GRIS** m2 Soprema - Texlosa R 80/35 G - loseta aislante
Precio: 58.90
Baldosa aislante para obra nueva y rehabilitación de cubiertas Descripción TEXLOSA R es una baldosa aislante compuesta por una base de espuma de poliestireno extruído con estructura de célula cerrada, autoprotegida en su cara superior con una capa de mortero de 25 o 35 mm de espesor, compuesta por áridos seleccionados y aditivos especiales, con acabado rugoso rústico en color blanco o gris. Ventajas · Excelente conductividad térmica (?). · Aislamiento de célula cerrada: absorción de agua despreciable y alta resistencia a la difusión del vapor de agua (factor m). · Homogeneidad de espesor de la capa aislante. · Buena resistencia a la compresión y a flexotracción. · Alta resistencia a los ciclos de hielo-deshielo. · La capa aislante queda protegida en toda su superficie por la capa de mortero. · Drenaje por el mortero y perímetros. · Resistentes al envejecimiento. · Fáciles de trabajar e instalar. Aislamiento y acabado en un solo producto. · Además de las ventajas Aplicación TEXLOSA R es adecuada como capa de acabado y aislamiento para: · Cubiertas planas visitables. · Rehabilitación de cubiertas y, en general, obras de acceso difícil. · Apoyo directo de pequeña maquinaria. · Realización de pasillos y zonas de acceso a maquinaria en cubiertas acabadas en canto rodado. Puesta en obra • La baldosa aislante TEXLOSA R, se coloca directamente encima de la capa separadora (un geotextil) que protege la impermeabilización, suelta, sin relleno y a rompe juntas, como aislamiento térmico y acabado de la cubierta. No utilizar martillo o herramientas abrasivas durante su instalación. • Se procede a colocar la TEXLOSA R, empezando por uno de los perímetros, poniendo a tope las baldosas unas con otras, hasta completar la primera fila. • A continuación colocar la segunda fila y así sucesivamente. • Se recomienda replantear las baldosas previamente y en el caso que no entren baldosas enteras, éstas se cortarán con radial a la medida y forma que se requiera, o se dejarán bandas en los perímetros y éstos se acabarán con grava, evitando hacer cortes. • Se deben respetar las limatesas y limahoyas, cortar las texlosas con radial para evitar roturas posteriores , el soporte debe estar nivelado. • Hacer uso de un correcto geotextil (300 g/m²) para conseguir un efecto mullido y minimizar las diferencias de espesor en los solapes de las láminas. • Dejar juntas de dilatación de 5mm en los encuentros con elementos pasantes. Acondicionamiento Baldosa: 600 mm x 600 mm Normativa · Fabricado bajo Sistema de calidad según ISO 9001:2008 certificado por AENOR Código EAN: 3434550355032
